# Celosía de lamas de PVC

- Propiedad del archivo: CYPE Ingenieros S.A.
- Formato: FIEBDC-3/2016
- Programa: Generador de precios de la construcción. CYPE Ingenieros, S.A.
- Fecha: 07/11/2024
- Ámbito geográfico: Uruguay
- Divisa: UYU
- Costes indirectos: 3 %
- Gastos generales: 13 %
- Beneficio industrial: 6 %
- IVA: 21 %

## L Carpintería, placares, herrería, vidrios y protecciones solares

### LS Protecciones solares

#### LSZ Celosías

**LSZ040** m² Celosía de lamas de PVC.
Celosía fija con lamas fijas de PVC, colocadas sobre cremalleras fijas de perfiles tipo Omega de acero galvanizado. Incluso pletinas para fijación mediante atornillado en obra de mampostería con tarugos de nylon y tornillos de acero.
Incluye: Replanteo. Presentación y nivelación. Resolución de las uniones de la subestructura a los paramentos. Montaje de elementos complementarios.
Criterio de cómputo de proyecto: Superficie medida según documentación gráfica de Proyecto, deduciendo los huecos de superficie mayor de 3 m².
Criterio de cómputo de obra: Se medirá la superficie realmente ejecutada según especificaciones de Proyecto, deduciendo los huecos de superficie mayor de 3 m².

| Código | Ud | Descripción | Rendimiento | Precio | Importe |
|---|---|---|---|---|---|
| mt26aaa033a | Ud | Anclaje mecánico con tarugo de nylon y tornillo de acero galvanizado, de cabeza avellanada. (material) | 4 | 9.64 | 38.560 |
| mt24pce010a | m² | Celosía fija de lamas de PVC. (material) | 1 | 1051.88 | 1051.880 |
| mq06hor010 | h | Hormigonera eléctrica con una capacidad de amasado de 160 l. (maquinaria) | 0.006 | 108.89 | 0.653 |
| mo018 | h | Oficial cerrajero. (mano de obra) | 0.435 | 382.11 | 166.218 |
| mo059 | h | Medio oficial cerrajero. (mano de obra) | 0.435 | 262.38 | 114.135 |
| % | % | Herramientas | 2 % | 1371.446 | 27.429 |
|  |  | Costes directos |  |  | 1398.875 |

Residuos:
- colocación: mt26aaa033a Anclaje mecánico con tarugo de nylon y tornillo de acero galvanizado, de cabeza avellanada; factor de residuo 0.00430435

## Recursos

**mt26aaa033a** Ud Anclaje mecánico con tarugo de nylon y tornillo de acero galvanizado, de cabeza avellanada
Datos técnicos: Coste energético 1.599 MJ; Emisión de CO2 0.133 kg; Código LER 17 04 05; Masa del elemento 0.046 kg; Volumen 0.000022 m3
Residuos:
- embalaje: re150101 Envases de papel y cartón. (componente de residuo); rendimiento 0.001 kg; Código LER 15 01 01; Masa del elemento 1 kg; Volumen 0.001333 m3
