# Remate para cumbrera de techo de paneles de acero, mediante chapa plegada de acero, con acabado galvanizado, de 0,8 mm de espesor, 40 cm de desarrollo y 3 pliegues, con junta de estanqueidad

- Propiedad del archivo: CYPE INGENIEROS, S.A.
- Formato: FIEBDC-3/2002
- Ámbito geográfico: Uruguay
- Divisa: UYU
- Costes indirectos: 3.00 %
- Gastos generales: 13.00 %
- Beneficio industrial: 6.00 %
- IVA: 21.00 %

**QTE010** m Remate para cumbrera de techo de paneles de acero, mediante chapa plegada de acero, con acabado galvanizado, de 0,8 mm de espesor, 40 cm de desarrollo y 3 pliegues, con junta de estanqueidad.
Suministro y colocación de remate para cumbrera de techo de paneles de acero, mediante chapa plegada de acero, con acabado galvanizado, de 0,8 mm de espesor, 40 cm de desarrollo y 3 pliegues, con junta de estanqueidad, colocado con fijaciones mecánicas. Incluso junta de estanqueidad.
Incluye: Replanteo y colocación del remate. Fijación mecánica. Colocación de la junta de estanqueidad.
Criterio de cómputo de proyecto: Longitud medida según documentación gráfica de Proyecto, incrementada en 5 cm a cada lado.
Criterio de cómputo de obra: Se medirá la longitud realmente ejecutada según especificaciones de Proyecto, incluyendo las entregas en los apoyos.

| Código | Ud | Descripción | Rendimiento | Precio | Importe |
|---|---|---|---|---|---|
| mt12www030cbn | m | Chapa plegada de acero, con acabado galvanizado, de 0,8 mm de espesor, 40 cm de desarrollo y 3 pliegues, para remate de cumbrera. (material) | 1.070 | 122.46 | 131.03 |
| mt13ccg030b | Ud | Tornillo autorroscante de 6,5x130 mm de acero galvanizado, con arandela. (material) | 6.000 | 9.66 | 57.96 |
| mt13ccg040 | m | Junta de estanqueidad para chapas perfiladas de acero. (material) | 1.000 | 27.18 | 27.18 |
| mo051 | h | Oficial montador de cerramientos industriales. (mano de obra) | 0.299 | 256.73 | 76.76 |
| mo098 | h | Medio oficial montador de cerramientos industriales. (mano de obra) | 0.150 | 170.07 | 25.51 |
| % | % | Herramientas | 2 % | 318.44 | 6.37 |
|  |  | Costes directos |  |  | 324.81 |
