# Zócalo cerámico de gres porcelánico

- Propiedad del archivo: CYPE INGENIEROS, S.A.
- Formato: FIEBDC-3/2002
- Ámbito geográfico: Uruguay
- Costes indirectos: 3.00 %
- Gastos generales: 13.00 %
- Beneficio industrial: 6.00 %
- IVA: 21.00 %

**RSG021** m Zócalo cerámico de gres porcelánico, capacidad de absorción de agua E<0,5%, 7,5x30 cm y 7 mm de espesor, estilo mármol "TAU CERÁMICA", asentado con adhesivo cementoso mejorado, C2 TE, con deslizamiento reducido y tiempo abierto ampliado T100 Super "TAU CERÁMICA" y rejuntado con mortero técnico coloreado, C G2, Line-Fix "TAU CERÁMICA", para rejuntado de baldosas cerámicas, con junta de entre 3 y 15 mm.
Suministro y colocación de zócalo cerámico de gres porcelánico, capacidad de absorción de agua E<0,5%, 7,5x30 cm y 7 mm de espesor, estilo mármol "TAU CERÁMICA", asentado con adhesivo cementoso mejorado, C2 TE, con deslizamiento reducido y tiempo abierto ampliado T100 Super "TAU CERÁMICA" y rejuntado con mortero técnico coloreado, C G2, Line-Fix "TAU CERÁMICA", para rejuntado de baldosas cerámicas, con junta de entre 3 y 15 mm.
Incluye: Replanteo de las piezas. Corte de las piezas y formación de encajes en esquinas y rincones. Colocación del zócalo. Rejuntado.
Criterio de cómputo de proyecto: Longitud medida según documentación gráfica de Proyecto, sin incluir huecos de puertas. No se ha incrementado el metraje por roturas y recortes, ya que en la descomposición se ha considerado un 5% más de piezas.
Criterio de cómputo de obra: Se medirá la longitud realmente ejecutada según especificaciones de Proyecto.

| Código | Ud | Descripción | Rendimiento | Precio | Importe |
|---|---|---|---|---|---|
| mt18bct060nba | m | Zócalo cerámico de gres porcelánico, capacidad de absorción de agua E<0,5%, 7,5x30 cm 7 mm de espesor, estilo mármol "TAU CERÁMICA". (material) | 1.050 | 8.96 | 9.41 |
| mt09mtc010h | kg | Adhesivo cementoso mejorado, C2 TE, con deslizamiento reducido y tiempo abierto ampliado T100 Super, "TAU CERÁMICA", para la colocación en capa fina de pisos y revestimientos de material cerámico en interiores y exteriores, compuesto por cementos de alta resistencia, agregados seleccionados y alto contenido en resinas sintéticas. (material) | 0.225 | 0.22 | 0.05 |
| mt09mtc020a | kg | Mortero técnico coloreado, C G2, Line-Fix "TAU CERÁMICA", para rejuntado de baldosas cerámicas, con junta de entre 3 y 15 mm, "TAU CERÁMICA". (material) | 0.100 | 0.60 | 0.06 |
| mo023 | h | Oficial colocador de pisos. (mano de obra) | 0.190 | 12.60 | 2.39 |
| % | % | Herramientas | 2 % | 11.91 | 0.24 |
|  |  | Costes directos |  |  | 12.15 |
