# Revestimiento de piso industrial o decorativo, sistema "SIKA"

- Propiedad del archivo: CYPE Ingenieros S.A.
- Formato: FIEBDC-3/2016
- Programa: Generador de precios de la construcción. CYPE Ingenieros, S.A.
- Fecha: 07/11/2025
- Ámbito geográfico: Uruguay
- Divisa: UYU
- Costes indirectos: 3 %
- Gastos generales: 13 %
- Beneficio industrial: 6 %
- IVA: 21 %

## R Revestimientos

### RS Pisos

#### RSI Sistemas de pisos industriales y decorativos

**RSI050** m² Revestimiento de piso industrial o decorativo, sistema "SIKA".
Revestimiento de piso industrial, de 4 mm de espesor, realizado sobre base de hormigón endurecido, con el sistema Ucrete MF "SIKA", apto para áreas de producción con solicitaciones mecánicas y químicas, mediante la aplicación sucesiva de: imprimación de tres componentes a base de resina de poliuretano y cemento, sin disolventes, Sika Ucrete PLC "SIKA" (1,5 kg/m²) y capa base de mortero polimérico de cuatro componentes (resina, endurecedor, agregados activos y pigmentos), a base de resina de poliuretano y cemento, sin disolventes, Sika Ucrete MF "SIKA", autonivelante, con textura lisa, de color rojo (9 kg/m²).
Criterio de valoración económica: El precio no incluye la superficie soporte ni la ejecución y el sellado de las juntas.
Incluye: Limpieza de la superficie soporte. Replanteo de las juntas y paños de trabajo. Aplicación de la imprimación. Aplicación de la capa base. Limpieza final del piso.
Criterio de cómputo de proyecto: Superficie medida en proyección horizontal, según documentación gráfica de Proyecto.
Criterio de cómputo de obra: Se medirá, en proyección horizontal, la superficie realmente ejecutada según especificaciones de Proyecto.

| Código | Ud | Descripción | Rendimiento | Precio | Importe |
|---|---|---|---|---|---|
| mt09bnc310c | kg | Imprimación de tres componentes a base de resina de poliuretano y cemento, sin disolventes, Sika Ucrete PLC "SIKA", de aplicación en superficies horizontales, bajo capa base autonivelante, con muy bajo contenido de sustancias orgánicas volátiles (VOC), para pisos de altas solicitaciones del sistema Ucrete. (material) | 1.5 | 205.3 | 307.950 |
| mt09bnc320qa | kg | Mortero polimérico de cuatro componentes (resina, endurecedor, agregados activos y pigmentos), a base de resina de poliuretano y cemento, sin disolventes, Sika Ucrete MF "SIKA", autonivelante, con textura lisa, de color rojo, resistencia a tracción de 2,0 N/mm², y profundidad máxima de desgaste de 0,5 micras, con una resistencia al impacto de 4 N·m; de aplicación como capa base de 4 mm de espesor, con muy bajo contenido de sustancias orgánicas volátiles (VOC), de alta resistencia al impacto y con alta resistencia a los agentes químicos, para pisos de altas solicitaciones del sistema Ucrete. (material) | 9 | 171.28 | 1541.520 |
| mo121 | h | Oficial 1ª aplicador de pisos industriales. (mano de obra) | 0.263 | 393.7 | 103.543 |
| mo122 | h | Ayudante aplicador de pisos industriales. (mano de obra) | 0.263 | 273.34 | 71.888 |
| % | % | Herramientas | 2 % | 2024.901 | 40.498 |
|  |  | Costes directos |  |  | 2065.399 |

Residuos:
- colocación: mt09bnc310c; factor de residuo 0.03
- colocación: mt09bnc320qa; factor de residuo 0.07

## Recursos

**mt09bnc310c** kg Imprimación de tres componentes a base de resina de poliuretano y cemento
Datos técnicos: Coste energético 24.762 MJ; Emisión de CO2 1.367 kg; Código LER 17 09 04; Masa del elemento 1 kg; Volumen 0.000667 m3
Residuos:
- embalaje: re170203 Plástico. (componente de residuo); rendimiento 0.003 kg; Código LER 17 02 03; Masa del elemento 1 kg; Volumen 0.001667 m3

**mt09bnc320qa** kg Mortero polimérico de cuatro componentes (resina
Datos técnicos: Coste energético 63.889 MJ; Emisión de CO2 2.475 kg; Código LER 17 09 04; Masa del elemento 1 kg; Volumen 0.000667 m3
Residuos:
- embalaje: re150104 Envases metálicos. (componente de residuo); rendimiento 0.246 kg; Código LER 15 01 04; Masa del elemento 1 kg; Volumen 0.001667 m3
- embalaje: re170203 Plástico; rendimiento 0.07 kg
