# Cielorraso registrable, para uso industrial, de paneles de lana de vidrio

- Propiedad del archivo: CYPE Ingenieros S.A.
- Formato: FIEBDC-3/2016
- Programa: Generador de precios de la construcción. CYPE Ingenieros, S.A.
- Fecha: 07/11/2024
- Ámbito geográfico: Uruguay
- Divisa: UYU
- Costes indirectos: 3 %
- Gastos generales: 13 %
- Beneficio industrial: 6 %
- IVA: 21 %

## R Revestimientos

### RT Cielorrasos en interiores

#### RTF Registrables, de fibras minerales

**RTF020** m² Cielorraso registrable, para uso industrial, de paneles de lana de vidrio.
Cielorraso registrable suspendido, para uso industrial, situado a una altura menor de 4 m, constituido por: ESTRUCTURA: perfilería vista T 24, comprendiendo perfiles primarios y secundarios, suspendidos de la losa o elemento soporte con varillas y cuelgues; PANELES: paneles autoportantes de lana de vidrio, compuestos por módulos de 1200x1200x50 mm, acabado en relieve color aluminio, recubiertos con un complejo de kraft-aluminio gofrado. Incluso perfiles angulares, fijaciones para el anclaje de los perfiles y accesorios de montaje.
Incluye: Replanteo de los ejes de la trama modular. Nivelación y fijación de los perfiles perimetrales. Replanteo de los perfiles primarios de la trama. Señalización de los puntos de anclaje a la losa o elemento soporte. Nivelación y suspensión de los perfiles primarios y secundarios de la trama. Corte de los paneles. Colocación de los paneles. Resolución de encuentros y puntos singulares.
Criterio de cómputo de proyecto: Superficie medida entre paramentos, según documentación gráfica de Proyecto, sin descontar huecos para instalaciones.
Criterio de cómputo de obra: Se medirá la superficie realmente ejecutada según especificaciones de Proyecto, sin descontar huecos para instalaciones.

| Código | Ud | Descripción | Rendimiento | Precio | Importe |
|---|---|---|---|---|---|
| mt16pau010b | m² | Panel autoportante de lana de vidrio, compuesto por módulos de 1200x1200x50 mm, acabado en relieve color aluminio, recubierto con un complejo de kraft-aluminio gofrado, para perfilería vista T 24, resistencia térmica 1,4 m²K/W, conductividad térmica 0,035 W/(mK), Euroclase B-s1, d0 de reacción al fuego, con código de designación MW-EN 13162-T4-CS(10)0,5-Z10-AW0,40. (material) | 1.02 | 1164.49 | 1187.780 |
| mt12pfr010aaa | m | Perfil primario en T 24x38x3600 mm, de acero galvanizado laminado, con la cara vista revestida con una lámina de aluminio acabado lacado en color Blanco. (material) | 0.45 | 59.25 | 26.663 |
| mt12pfr010aca | m | Perfil secundario en T 24x38x600 mm, de acero galvanizado laminado, con la cara vista revestida con una lámina de aluminio acabado lacado en color Blanco. (material) | 0.45 | 59.25 | 26.663 |
| mt12pfr010aea | m | Perfil angular en L 24x24x3050 mm, de acero galvanizado laminado, con la cara vista revestida con una lámina de aluminio acabado lacado en color Blanco. (material) | 0.4 | 44.95 | 17.980 |
| mt12fac020b | Ud | Varilla metálica de acero galvanizado de 6 mm de diámetro. (material) | 2 | 11.23 | 22.460 |
| mt12fac050 | Ud | Accesorios para la instalación de cielorrasos registrables. (material) | 0.2 | 56.52 | 11.304 |
| mo015 | h | Oficial colocador de cielorraso. (mano de obra) | 0.257 | 387.56 | 99.603 |
| mo082 | h | Medio oficial colocador de cielorraso. (mano de obra) | 0.257 | 261.88 | 67.303 |
| % | % | Herramientas | 2 % | 1459.756 | 29.195 |
|  |  | Costes directos |  |  | 1488.951 |

Residuos:
- colocación: mt16pau010b; factor de residuo 0.024
- colocación: mt12pfr010aaa; factor de residuo 0.01726
- colocación: mt12pfr010aca; factor de residuo 0.01726
- colocación: mt12pfr010aea; factor de residuo 0.0188
- colocación: mt12fac020b Varilla metálica de acero galvanizado de 6 mm de diámetro; factor de residuo 0.0188

## Recursos

**mt16pau010b** m² Panel autoportante de lana de vidrio
Datos técnicos: Coste energético 120.542 MJ; Emisión de CO2 6.084 kg; Código LER 17 06 04; Masa del elemento 3.2 kg; Volumen 0.005333 m3
Residuos:
- embalaje: re170203 Plástico. (componente de residuo); rendimiento 0.034 kg; Código LER 17 02 03; Masa del elemento 1 kg; Volumen 0.001667 m3

**mt12pfr010aaa** m Perfil primario en T 24x38x3600 mm
Datos técnicos: Coste energético 40.292 MJ; Emisión de CO2 1.241 kg; Código LER 17 04 05; Masa del elemento 0.3 kg; Volumen 0.000143 m3
Residuos:
- embalaje: re170203 Plástico; rendimiento 0.005 kg

**mt12pfr010aca** m Perfil secundario en T 24x38x600 mm
Datos técnicos: Coste energético 40.292 MJ; Emisión de CO2 1.241 kg; Código LER 17 04 05; Masa del elemento 0.3 kg; Volumen 0.000143 m3
Residuos:
- embalaje: re170203 Plástico; rendimiento 0.005 kg

**mt12pfr010aea** m Perfil angular en L 24x24x3050 mm
Datos técnicos: Coste energético 6.663 MJ; Emisión de CO2 0.494 kg; Código LER 17 04 05; Masa del elemento 0.21 kg; Volumen 0.0001 m3
Residuos:
- embalaje: re170203 Plástico; rendimiento 0.005 kg

**mt12fac020b** Ud Varilla metálica de acero galvanizado de 6 mm de diámetro
Datos técnicos: Coste energético 3.803 MJ; Emisión de CO2 0.261 kg; Código LER 17 04 05; Masa del elemento 0.055 kg; Volumen 0.000026 m3
Residuos:
- embalaje: re170203 Plástico; rendimiento 0.025 kg
