# Revoque fino de mortero técnico de cal hidráulica natural

- Propiedad del archivo: CYPE INGENIEROS, S.A.
- Formato: FIEBDC-3/2002
- Ámbito geográfico: Uruguay
- Divisa: UYU
- Costes indirectos: 3.00 %
- Gastos generales: 13.00 %
- Beneficio industrial: 6.00 %
- IVA: 21.00 %

**RUC020** m² Revoque fino de mortero técnico de cal hidráulica natural, color blanco, de 2 mm de espesor, para la restauración de un revestimiento existente o como acabado de un revoque previamente reparado, en muros de piedra, obras de mampostería y mamposterías de ladrillo o de bloque.
Formación de revoque fino de mortero técnico de cal hidráulica natural, aplicado en capa de 2 mm de espesor, para la restauración de un revestimiento existente o como acabado de un revoque previamente reparado, en muros de piedra, obras de mampostería y mamposterías de ladrillo o de bloque. Incluso parte proporcional de saturación del soporte con agua a baja presión y eliminación del agua sobrante con aire comprimido, aplicación del mortero con llana metálica y acabado superficial con esponja.
Incluye: Saturación del soporte con agua. Eliminación del agua sobrante. Preparación y aplicación de la capa de revoque fino. Acabado superficial. Curado del mortero.
Criterio de cómputo de proyecto: Superficie medida según documentación gráfica de Proyecto, sin deducir huecos menores de 4 m² y deduciendo, en los huecos de superficie mayor de 4 m², el exceso sobre 4 m².
Criterio de cómputo de obra: Se medirá la superficie realmente ejecutada según especificaciones de Proyecto, deduciendo, en los huecos de superficie mayor de 4 m², el exceso sobre 4 m².
Criterio de valoración económica: El precio no incluye la preparación del soporte.

| Código | Ud | Descripción | Rendimiento | Precio | Importe |
|---|---|---|---|---|---|
| mt08aaa010a | m³ | Agua. (material) | 0.020 | 39.32 | 0.79 |
| mt28mrr050a | kg | Mortero técnico de cal hidráulica natural color blanco, compuesto por cal hidráulica natural NHL 3,5, agregados silíceos y agregados seleccionados, permeable al vapor de agua, para aplicar en revoques y revoques finos, para reparación de paramentos con humedades o manchas salinas. (material) | 2.500 | 77.28 | 193.20 |
| mo039 | h | Oficial revocador. (mano de obra) | 0.159 | 237.76 | 37.80 |
| mo111 | h | Peón revocador. (mano de obra) | 0.079 | 163.26 | 12.90 |
| % | % | Herramientas | 2 % | 244.69 | 4.89 |
|  |  | Costes directos |  |  | 249.58 |
