# Lavatorio de porcelana sanitaria, de semiempotrar, gama media, color, de 550x420 mm, y desagüe, acabado cromado. Incluso juego de fijación y silicona para sellado de juntas

- Propiedad del archivo: CYPE INGENIEROS, S.A.
- Formato: FIEBDC-3/2002
- Ámbito geográfico: Uruguay
- Divisa: UYU
- Costes indirectos: 3.00 %
- Gastos generales: 13.00 %
- Beneficio industrial: 6.00 %
- IVA: 21.00 %

**SAL025** Ud Lavatorio de porcelana sanitaria, de semiempotrar, gama media, color, de 550x420 mm, y desagüe, acabado cromado. Incluso juego de fijación y silicona para sellado de juntas.
Lavatorio de porcelana sanitaria, de semiempotrar, gama media, color, de 550x420 mm, y desagüe, acabado cromado. Incluso juego de fijación y silicona para sellado de juntas.
Incluye: Replanteo. Colocación y fijación del aparato. Montaje del desagüe. Conexión a la red de evacuación. Comprobación de su correcto funcionamiento. Sellado de juntas.
Criterio de cómputo de proyecto: Número de unidades previstas, según documentación gráfica de Proyecto.
Criterio de cómputo de obra: Se medirá el número de unidades realmente colocadas según especificaciones de Proyecto.
Criterio de valoración económica: El precio no incluye la mesada ni la grifería.

| Código | Ud | Descripción | Rendimiento | Precio | Importe |
|---|---|---|---|---|---|
| mt30lps030n | Ud | Lavatorio de porcelana sanitaria, de semiempotrar, gama media, color, de 550x420 mm, con juego de fijación. (material) | 1.000 | 6482.28 | 6482.28 |
| mt36www005d | Ud | Acoplamiento a pared acodado con plafón, ABS, serie B, acabado cromado, para evacuación de aguas residuales (a baja y alta temperatura) en el interior de los edificios, enlace mixto de 1 1/4"x40 mm de diámetro, con válvula de desagüe. (material) | 1.000 | 1386.00 | 1386.00 |
| mt30www005 | Ud | Cartucho de 300 ml de silicona ácida monocomponente, fungicida, para sellado de juntas en ambientes húmedos. (material) | 0.012 | 262.07 | 3.14 |
| mo008 | h | Oficial plomero. (mano de obra) | 1.399 | 244.81 | 342.49 |
| % | % | Herramientas | 2 % | 8213.91 | 164.28 |
|  |  | Costes directos |  |  | 8378.19 |
